# Hebelschule Titisee-Neustadt
Angebotsaufforderung (GAEB 90, DA83)
DV-Nummer: 7012
Währung: EUR
Auftraggeber: Stadt Titisee-Neustadt, Stadtverwaltung, Pfauenstraße 2 - 4,

## Estricharbeiten
Datum: 19.10.26
EP-Anteile: Material; Lohn; Sonstiges

*Hinweis*
Bauvorhaben:
Generalsanierung Hebelschule
Hebelstraße 15,79822 Titisee-Neustadt

Bauherr:
Stadt Titisee-Neustadt
Pfauenstraße 2-4
79822 Titisee-Neustadt

Baustelle:
Hebelschule
Hebelstraße 15
79822 Titisee-Neustadt

Objektbeschreibung:
Die LKW- und Materialerschließung der Baustelle erfolgt
über die Hebelstraße direkt zur Baustelle. Personal
kann ebenfalls über diese Wege zur Baustelle gelangen.

Baustelleneinrichtung und Lagerflächen
Die Baustelleneinrichtung umfasst nur die direkten
Lagerflächen für Verbrauchsmaterialien, Abbruchmaterial
muss arbeitstäglich abtransportiert werden.
Parken auf dem Baustellengelände ist Aufgrund der
knappen Baustelleneinrichtung nicht möglich. Die
Firmenfahrzeuge können nur zur Be- und Entladung an der
Baustelle stehen und müssen dann entlang der
umliegenden Straßen geparkt werden.

Baustrom und Bauwasser
Es werden bauseits Baustrom und Bauwasser gestellt. Die
Kosten trägt der Auftraggeber.

Sanitäre Einrichtungen und Unterkünfte
Es werden bauseits gemeinschaftlich nutzbare
Sanitärcontainer und Mannschaftunterkünfte aufgestellt.
Die Kosten trägt der Auftraggeber.

Baukran / Hebezeuge
Für die Arbeiten steht bauseits kein Kran oder
sonstiges Hebezeug zur Verfügung.

Gerüste:
Das Gebäude ist zum Zeitpunkt der Ausführung nicht mehr
eingerüstet.

Müllentsorgung Baustelle:
Für die Entsorgung des anfallenden Bauschutts werden
vom AG keine Müllmulden zur Verfügung gestellt. Jeder
an der Baustelle tätige Betrieb ist für die Entfernung
und Entsorgung der anfallenden Materialien im Rahmen
der bestehenden gesetzlichen Regelungen der
Abfallentsorgung verantwortlich.
Im übrigen gelten die Regelungen der VOB, DIN 18299,
(insbesondere Ziffer 4.1.11) Gegenstände und Abfälle,
die von den Auftragnehmern gem. VOB nicht sofort von
der Baustelle entfernt werden, aber auch keinem
Auftragnehmer direkt zuzuordnen sind, werden bauseits
entfernt. Die entstehenden Kosten werden ohne weiteren
Nachweis, nach Ermessen der Bauleitung auf die am Bau
tätigen Firmen umgelegt.

Es ist ausdrücklich untersagt, Bauschutt, Abfälle oder
sonstige Gegenstände über das Gerüst nach unten zu
werfen.

Umweltschutz und Verschmutzung des öffentlichen
Verkehrsraumes:
Die Baustelle ist vom AN so einzurichten und zu
betreiben, dass die Pflichten, die sich aus §22 des
Bundes-Immisionsschutzgesetzes ergeben, insbesondere
schädliche Umwelteinwirkungen wie z.B. Staub und Lärm
auf ein technisch mögliches Mindestmaß zu vermindern
oder zu vermeiden, erfüllt werden. Es gilt die
"Allgemeine Verwaltungsvorschrift zum Schutz gegen
Baulärm". Immisionsrichtwerte:
Tagsüber (7.00 - 20.00 Uhr) 55 dB(A)
Nachts  (20.00 - 7.00 Uhr) 40 dB(A)
Auftretende Verschmutzungen im öffentlichen
Verkehrsraum sind sofort zu beseitigen, der AN haftet
für Forderungen Dritter. Im Falle einer Überschreitung
der o.g. Grenzwerte trägt der AN die Kosten einer
behördlich angeordneten Messung. Die vom AN
eingesetzten  Geräte und Maschinen müssen der32.
BlmSchV entsprechen. Es sind nur langsam laufende,
staubarm arbeitende Bearbeitungsgeräte zu verwenden.

Allgemeine Hinweise zu Ausführung und Kalkulation
Für die Lagerung von Werkzeug und Material ist aus
Platzgründen innerhalb der Baustelleneinrichtung so zu
erfolgen, dass keine Unfallgefahr für Dritte besteht.
Der AN hat sich vor Angebotsabgabe ausreichend über Art
und Umfang der erforderlichen Leistungen zu
informieren, es wird empfohlen vor Angebotsabgabe eine
Ortsbesichtigung durchzuführen. Alle im LV angegebenen
Maße sind als reine Kalkulationshilfe zu verstehen und
dürfen nicht zur Fertigung verwendet werden.

*Hinweis*
Koordination gemäß Baustellenverordnung
Allgemeine Hinweise zum Arbeits- und Gesundheitsschutz

Allgemeines
Auf Grundlage der Baustellenverordnung vom 10. Juni
1998 wird vom Bauherrn ein Sicherheits- und
Gesundheitsschutz-Koordinator (SiGeKo) eingesetzt.
Baustelleninfrastruktur
Durch den AG werden sanitäre Einrichtungen, Baustrom,
Bauwasser und die Beleuchtung der Verkehrswege
aufgebaut, vorgehalten und unterhalten. Die Beleuchtung
der Arbeitsplätze sind in die Positionen ein zu
kalkulieren.
Besonderheiten der Baustelle
Bei dem Bauvorhaben handelt es sich um die Sanierung,
Dabei werden außen (Fassade, Dach) und innen (Wand-,
Deckenflächen) ausgeführt. Das Gebäude ist während der
Sanierung geschlossen.
Sicherheitstechnische Begehungen
Eine sicherheitstechnische Begehung ist keine Abnahme
der sicherheitstechnischen Einrichtungen und
Arbeitsschutzmaßnahmen. Sie entbindet den Unternehmer
nicht von seiner Verantwortung und seine Bauleiter
nicht von der Pflicht, die Arbeitsschutz- und
Unfallverhütungsvorschriften einzuhalten bzw. die
Einhaltung dieser sicherzustellen.
Sicherheitseinrichtungen
Für das betriebssichere Herstellen und die Freigabe von
gemeinsam genutzten Sicherheitseinrichtungen ist das
beauftragte Unternehmen verantwortlich.
Gemeinsam genutzte Sicherheitseinrichtungen dürfen nur
mit Zustimmung des SiGeKo und der Bauleitung verändert
oder entfernt werden. Kein Unternehmen ist befugt
anderen Unternehmen Anweisungen zu erteilen zum Zweck
der Veränderung oder Entfernung von gemeinsam genutzten
Sicherheitseinrichtungen.
Ein Unternehmer, der unbefugt Veränderungen oder
Entfernungen veranlaßt hat, trägt die Verantwortung für
die betriebssichere Wiederherstellung.
Brandschutz
Werden Arbeiten mit Brandgefahr (Schweiß-, Schneid-,
Trennschleifarbeiten) ausgeführt, sind die Arbeiten
vorher anzumelden und Feuerlöscheinrichtungen
bereitzuhalten. Das Stellen von Brandwachen und
Kontrollen nach Arbeitsende sind Aufgabe des
Unternehmers.
Befugnisse des SiGeKo
Der SiGeKo koordiniert den Bauablauf auf Grundlage der
Baustellenverordnung und schreitet bei erkennbaren
Gefahrenzuständen ein.
Grundpflichten des Unternehmers
Die Pflicht des Unternehmers zur Verhütung von
Arbeitsunfällen (§2 BGV A1) und die Pflicht zur
Koordinierung von Arbeiten (§6 BGV A1) wird durch die
Tätigkeit des Koordinators nicht berührt.
Folgende Punkte hat der Unternehmer beim Treffen von
Maßnahmen zum Arbeitsschutz (Schutz von Beschäftigten)
besonders zu beachten:
1. Zusammenarbeit zwischen den ausführenden Firmen
bezogen auf sicherheitstechnische Einrichtungen,
2. Wechselwirkung zwischen den Arbeiten auf der
Baustelle und anderen betrieblichen Tätigkeiten auf dem
Baugelände oder in der Nähe,
3. Instandhalten der Arbeitsmittel,
4. Einsatz der erforderlichen persönlichen
Schutzausrüstung (PSA),
5. Vorkehrungen zur Lagerung und Entsorgung der
Arbeitsstoffe und Abfälle, insbesondere der
Gefahrstoffe,
6. Anpassung der Ausführungszeiten für die Arbeiten
unter Berücksichtigung der Gegebenheiten an der
Baustelle.
Arbeitsmittel
Arbeitsmittel haben den geltenden Normen sowie dem
Stand der Technik zu entsprechen. Sie dürfen nur
bestimmungsgemäß eingesetzt und nur von unterwiesenen
Personen aufgebaut und bedient werden.
Mitteilungspflichten
Der Unternehmer hat dem SiGeKo auf dessen Aufforderung
den verantwortlichen Bauleiter, den/die Ersthelfer und
die Sicherheitsfachkraft zu benennen.
Der Unternehmer hat dem SiGeKo unaufgefordert alle
Unfälle mit Personenschaden (mit/ohne Arbeitsausfall)
oder schwerem Sachschaden zu melden.
Der Unternehmer ist verpflichtet auf Grund rechtlicher
Grundlagen geforderte Anzeigen, Meldungen und
Genehmigungen bei den zuständigen Stellen einzureichen
bzw. zu beantragen und unaufgefordert den SiGeKo zu
informieren.
Notwendige Prüfprotokolle von Arbeitsmitteln, Nachweise
über Sachkunde und Eignung des Personals haben die
Unternehmen auf Verlangen dem SiGeKo vorzulegen.
Unterweisung
Der Unternehmer hat vor Beginn seiner Tätigkeit diese
Allgemeinen Hinweise sowie die für das Bauvorhaben
erlassenen Regeln (Baustellenordnung,
Sicherheitsregeln) nachweislich jedem seiner
Mitarbeiter, die auf der Baustelle tätig werden, zur
Kenntnis zu geben. Dies gilt für den Einsatz von
Nachunternehmern sinngemäß.

*Hinweis*
Hinweis zur Baustellenzufahrt
Die Baustellenzufahrt bzw Anlieferung erfolgt über die
Hebelstraße nähe Bushaltestelle.

Die Anlieferungszeit auf die Baustelle ist vormittags
nur zwischen 8:45 Uhr und 12:30 Uhr und nachmittags ab
14:00 Uhr möglich.

Außerhalb dieser Zeiten ist Schulbusverkehr im Bereich
der Baustellenzufahrt und somit keine Anlieferung
möglich.

Beim Ein- und Ausfahren eines Fahrzeugs auf die
Baustelle zum Be- oder Entladen ist der Bereich durch
Sicherungspersonal abzusichern.

Eine Einweisung durch die Bauleitung an die
verantwortliche Person erfolgt beim Startgespräch.

Die der Ausschreibung beiliegende verkehrsrechtliche
Anordnung ist in vollem Umfang zu beachten und in die
Preise miteinzukalkulieren.

*Hinweis*
Dem Leistungsverzeichnis sind folgende
Unterlagen als Kalkulationsgrundlage
beigefügt:

jeweils im PDF Format:

- Übersichtsplan BE Plan
- Grundrisspläne mit Markierung der Leistung
- Verkehrsrechtliche Anordnung

### Titel 01 Baustelleneinrichtung

**01.10 Baustelle einrichten räumen**
Baustelle für sämtliche, in der Leistungsbeschreibung
aufgeführten Leistungen einrichten, über die Dauer der
Ausführungszeit vorhalten und wieder räumen.
Menge: 1,000 St

### Titel 02 Höhenausgleich OG1+OG2

*Hinweis*
In den nachfolgenden Positionen dieses Titels ist das
Ausbessern und Erhöhen von vorhandenem Zementestrich
als Untergrundvorbereitung für spätere
Bodenbelagsarbeiten enthalten.

Die Arbeiten finden im 1. und 2. Obergeschoss statt. In
Teilstellen ist der vorhandene Estrich für
Installationen geöffnet worden. Diese Stellen sollen
ergänzt werden und im zweiten Schritt der
Bestandsestrich vollflächig um ca. 2 cm mittels
Ausgleichsmasse erhöht werden.

Für die Abrechnung sind allein die tatsächlich,
bearbeiteten Flächen unter Berücksichtigung aller
Nischen und Aussparungen maßgebend.

Im Treppenhaus und den Fluren der Schule befindet sich
verlegter Betonwerksteinbelag, der für den
Estricheinbau akkurat zu schützen ist. Er ist bauseits
mit selbstklebendem begehbarem Schutzmaterial
abgedeckt. Zusätzlich (!) ist der Belag vom AN für die
Ausführungszeit mit geeignetem Schutzmaterial
abzudecken, um Beschädigungen und Verschmutzungen zu
verhindern. Dieser temporäre Schutz ist in die
Einheitspreise einzukalkulieren.

**02.10 Bodenbelag Zementestrich abbrechen in Kleinflächen**
Abbruch des Bodenbelages aus Zementestrich, unbewehrt,
als Estrich auf Dämmschicht, Abbruch Dämmung wird
gesondert vergütet, ohne Beläge und Beschichtungen, im
Rahmen einer Teilabbruchmaßnahme, nicht
schadstoffbelastet,
Abfall ist nicht gefährlich, Werte gemäß
Ersatzbaustoffverordnung 2023 sind eingehalten,
Charakterisierung gemischter Bauschutt Klasse RC-1 nach
EBV 2023, Anlage 1, Tabelle 1,
Abbruchdicke '6' cm, Wichte des Abbruchstoffes DIN EN
1991-1-1 20 kN/m3, Ausführung innerhalb des Bauwerks,
Ausführung in allen Geschossen,
Geräteeinsatz ist möglich, max. Gesamtgewicht bis 5 t,
Ausführung erschütterungsarm DIN 4150, staubarm TRGS
559, ohne Funkenfreisetzung, ohne
Untergrundbeschädigung, ohne Wasserfreisetzung,
aufgenommene Stoffe sammeln, auf LKW des AN laden,
transportieren, entsorgen, zum Lager oder zur Anlage
nach Wahl des AN, Abfallschlüssel nach AVV
(Abfallverzeichnis-Verordnung) 170101 Beton,
Vergütung der Entsorgung übernimmt AN

Abbrechen von mechanisch beschädigtem Estrich in
einzelnen Teilbereichen. in Einzelflächen bis 0,25 m2.
Abbruch von Hand, das Abbruchmaterial muss händisch vom
1. und 2. OG nach draußen transportiert werden.
.
Menge: 10,000 m2

**02.20 Trittschalldämmschicht Mineralwolle MW 5kN/m2 25-2mm 40MN/m3 0,048W/(mK) DES**
Trittschalldämmschicht aus Mineralwolle MW DIN EN
13162, lotrechte Nutzlasten (Einzellasten bis 4 kN,
Flächenlasten bis 5 kN/m2), als Platte, Lieferdicke 25
mm, Stufe Zusammendrückbarkeit kleiner gleich 2 mm (CP
2) DIN 4108-10, dynamische Steifigkeit kleiner gleich
40 MN/m3, Bemessungswert der Wärmeleitfähigkeit max.
0,048 W/(mK), Nennwert der Wärmeleitfähigkeit max.
0,047 W/(mK), geringe Zusammendrückbarkeit - sg,
Anwendungsgebiet DIN 4108-10 DES, auf
Wärmedämmschicht, als Unterlage für Estrich, Ausführung

Trittschalldämmschicht an beschädigten Bereichen
ergänzen, in Einzelflächen bis ca. 0,25 m2
.
Menge: 10,000 m2

**02.30 Zementestrich Estrich auf Dämmschicht 2kN/m2 F4 D 60mm A22 bis 1m2**
Zementestrich CT, als Estrich auf Dämmschicht DIN
18560-2, unbewehrt, lotrechte Nutzlast bis 2 kN/m2,
Biegezugfestigkeitsklasse F4 DIN EN 13813,
Estrichnenndicke 60 mm, für Flächen in Innenräumen,
Verschleißwiderstandsklasse A22 DIN EN 13813,
Oberfläche von Hand glätten, in Einzelflächen bis 0,25
m2.
Menge: 10,000 m2

**02.40 Zementestrich Estrich auf Dämmschicht 2kN/m2 F4 D 60mm A22 1-5m2**
Zementestrich CT, als Estrich auf Dämmschicht DIN
18560-2, unbewehrt, lotrechte Nutzlast bis 2 kN/m2,
Biegezugfestigkeitsklasse F4 DIN EN 13813,
Estrichnenndicke 60 mm, für Flächen in Innenräumen,
Verschleißwiderstandsklasse A22 DIN EN 13813,
Oberfläche von Hand glätten, in Einzelflächen über 0,25
bis 1,0 m2.
Menge: 4,000 m2

**02.50 Reinigung Untergrund von grober Verschmutzungen**
Reinigen des Untergrundes aus Estrich, von grober
Verschmutzung, von Klebstoff-/Spachtelresten,
festhaftend, für Bodenbelagsarbeiten,
aufgenommene Stoffe sammeln, auf LKW des AN laden,
transportieren, entsorgen, zum Lager oder zur Anlage
nach Wahl des AN,
Abfall ist nicht gefährlich, nicht schadstoffbelastet,
Vergütung der Entsorgung übernimmt AN.
Ausführung in Teilflächen
Menge: 610,000 m2

**02.60 Risse verharzen**
Kraftschlüssiges Schließen von Scheinfugen/Rissen im
Untergrund mit Zweikomponenten-Reaktionsharz, einschl.
Einschneiden, Säubern, Einlegen von Wellenverbindern
und Absanden.
Menge: 100,000 m

**02.70 Schleifen und Haftgrundierung auftragen**
Vorhandenen Zementestrich gemäß Herstellervorschrift
schleifen und Haftgrundierung auftragen, passend zum
System der Bodenausgleichs-Nievelliermasse,

Hersteller und Typ
Saint Gobain Weber
weber.floor 4716 od. glw.
oder gleichwertig,
Hersteller und Typ

'....................................................'
vom Bieter einzutragen.
Menge: 610,000 m2

**02.80 Randdämmstreifen PE-Schaum D 8mm H 40mm**
Randdämmstreifen aus PE-Schaum, Dicke 8 mm, Höhe 40
mm, mit Fuß, für Ausgleichsestrich, Zementestrich.
Menge: 370,000 m

**02.90 Untergrund ausgleichen Nivelliermasse D 20 mm**
*** EP-Aufgliederung gefordert
Ausgleichen auf Untergrund aus Beton, bei Änderung der
Konstruktionshöhe, mit Nivelliermasse,
mittlere Dicke '20' mm.

Boden-Nivellierausgleich im Verbund auf vorhandenem
Zementestrich im 1. und 2. OG
Bei dieser Schichtdicke ist sofort nach Erreichen der
Belegreife der Oberbelag aufzubringen. Da dies nicht
sichergestellt werden kann, ist das Produkt mit
geeigneten Maßnahmen vor Übertrocknung zu schützen
(sep. Pos.)

Hersteller und Typ
Saint Gobain Weber
weber.floor 4150 od. glw.
oder gleichwertig,
Hersteller und Typ

'....................................................'
vom Bieter einzutragen.
Menge: 610,000 m2

**02.100 Aussparung schließen**
Aussparung im Estrich für auf dem Fußboden verlegte
Elektroleitungen in Panzerrohren fachgerecht schließen.
In der Aussparung ist bauseits ein fußbodengleicher
Geräteeinsatz eingebaut. Die zu schließenden Flächen
sind Einzeflächen von bis zu 1 m2. zu Verwenden ist ein
kalthärtender, zweikomponentiger Epoxidharzmörtel, der
mit Quarzsand abgesandet wird.
Menge: 20,000 Stk

**02.110 Schutzabdeckung nach erzielter Belegereife**
Vollflächige Schutzabdeckung auf der fertig gestellten
Ausgleichspachtelung nach Erzielen der Belegereife bis
zum zeitversetzten Belegen der Fläche durch das Gewerk
Bodenbelag. Gemäß Herstellervorgabe.
Ausführung mit reißfestem Milchtütenpapier. Zu
kalkulieren ist nur die Herstellung der Schutzabdeckung
einschließlich Material. Das spätere Aufdecken der
Flächen und Entsorgen der Abdeckung erfolgt durch den
Bodenleger.
Menge: 610,000 m2

### Titel 03 Höhenausgleich EG

*Hinweis*
In diesem Titel ist der Höhenausgleich der Rohdecke vor
den bauseitigen Trockenbau und Installationsarbeiten
als Vorbmaßnahme enthalten. Zwischen den Arbeiten aus
Titel 02 und Titel 03 kommt es zu einer zeitlichen
Verzögerung von meheren Wochen. Dies ist in die
Einheitspreise einzukalkulieren und wird nicht
gesondert vergütet.
Siehe auch Baubeschreibung Estricharbeiten.

**03.10 Schutzabdeckung Bestandstüren Folie**
Schutzabdeckung von zwei Bestandstüren, Metalltrenntür
mit Glasausschnitt einseitig, innen. Abdeckung aus
Folie, Stöße und Ränder verkleben, herstellen und nach
Abschluss der Estricharbeiten beseitigen,
einschl. Unterhaltung der Abdeckung (Säubern,
Reparatur, Erneuerung des Verklebens).
Menge: 6,000 m2

**03.20 Untergrund reinigen und anschleifen**
Vorbereiten der Rohdecke (Stahlbetonrippendecke) zur
Aufnahme einer zementgebundenen Ausgleichsschicht im
Verbund. Lose, mürbe, haftungsmindernde und nicht
tragfähige Bestandteile sowie Mörtelreste,
Verunreinigungen und sonstige haftungsstörende
Rückstände vollständig entfernen.

Untergrund entsprechend den Anforderungen des
vorgesehenen Ausgleichssystems mechanisch schleifen
oder vergleichbar vorbereiten und anschließend mit
geeignetem Industriestaubsauger gründlich absaugen. Der
Untergrund muss tragfähig, sauber, trocken
beziehungsweise entsprechend den Herstellervorgaben
ausreichend trocken und frei von haftungsmindernden
Bestandteilen sein.

Einschließlich Aufnahme, Abtransport und Entsorgung
dabei anfallenden Materialien
Menge: 280,000 m2

**03.30 Leichtausgleichsschicht zementgebunden D=300mm**
STLB-Bau 2026-04 039
Ausgleichsschicht als Schüttung, bei Änderung der
Konstruktionshöhe, aus geblähtem Mineralstoff,
zementgebunden, unter Wärmedämmung, einbauen und
verdichten,
mittlere Dicke '260' mm, Ausführung gemäß
Einzelbeschreibung,
Einzelbeschreibungs-Nr '
Einbauort: Putzräume alle Geschosse'
.
Menge: 90,000 m2

**03.40 Abtragen örtlicher Hochpunkte der Rohdecke**
*** Bedarfsposition mit GB
Örtliche Hochpunkte, Grate und sonstige punkt- oder
linienförmige Erhebungen der Stahlbetonrohdecke durch
Schleifen oder Fräsen abtragen, um die erforderliche
Dicke der nachfolgenden Ausgleichsschicht auf das
technisch notwendige Mindestmaß zu reduzieren.
Abtragstiefe bis 5 mm
Übergänge zur verbleibenden Rohdecke eben und ohne
scharfkantige Absätze herstellen.
Einschließlich Aufnahme, Abtransport und Entsorgung
dabei anfallenden Materialien

Ausführung nur nach Abstimmung mit der Bauleitung und
unter Beachtung der vorhandenen Bauteildicke und
Bewehrungslage.
Ausführung in Teilflächen < 2,5 m2
Menge: 25,000 m2

**03.50 Epoxidharz Grundierung**
Vollflächiges Aufbringen einer zweikomponentigen,
lösemittelfreien Epoxidharzgrundierung zur Verfestigung
oberflächlich mürber Betonoberfläche und zur
Herstellung des Haftverbundes für die nachfolgende
zementgebundene Ausgleichsschicht.
Die frische Grundierung vollflächig mit trockenem
Quarzsand geeigneter Körnung abstreuen. Nach Erhärtung
überschüssigen Quarzsand vollständig abkehren und
absaugen.
Lose und nicht tragfähige Bestandteile sind vorab
vollständig zu entfernen. Das eingesetzte System muss
für den vorhandenen Betonuntergrund und die
nachfolgende Ausgleichsmasse geeignet und vom
Hersteller freigegeben sein.

Fabrikat: Saint-Gobain Weber
Produkt: weber.floor 4710,
oder gleichwertig.
Menge: 200,000 m2

**03.60 Fehlstellen vorfüllen standfester Höhenausgleich**
*** Bedarfsposition mit GB
Örtliche Vertiefungen, Ausbrüche und Fehlstellen der
Rohdecke vor Herstellung der fließfähigen
Ausgleichsschicht mit einem systemverträglichen,
schnell erhärtenden, standfesten zementgebundenen
Ausgleichs- beziehungsweise Reparaturmörtel im Verbund
vorfüllen.
Oberfläche rau und für den nachfolgenden Verbund mit
der fließfähigen Ausgleichsmasse geeignet herstellen.
Einschließlich aller erforderlichen Nebenleistungen.
Ausführung nach Abstimmung mit der Bauleitung.
Schichtdicke: über 10 bis 30 mm.
Ausführung in Teilflächen unter 1 m2.
Menge: 10,000 m2

**03.70 Armierungsgewebe**
*** Bedarfsposition mit GB
Vollflächiges verlegen eines alkalibeständiges
Armierungsgewebes zur Verstärkung der nachfolgenden
zementgebundenen, fließfähigen Höhenausgleichsschicht.
Gewebe auf der vollständig erhärteten und vorbereiteten
Epoxidharz-Quarzsand-Grundierung eben, faltenfrei und
gegen Verschieben gesichert auslegen. Gewebebahnen an
Stößen mindestens 5 cm überlappen. Zuschnitte und
Anschlüsse an aufgehenden Bauteilen, Öffnungen und
Durchdringungen fachgerecht herstellen.
Die nachfolgende Ausgleichsmasse ist so einzubringen,
dass das Gewebe vollständig und hohlraumfrei
eingebettet wird.

Fabrikat: Saint-Gobain weber
Produkt: weber.floor 4945 Systemgewebe,
oder gleichwertig.
Menge: 280,000 m2

**03.80 Zementgebundene fließfähige Ausgleichsmasse**
Herstellen einer vollflächigen, selbstverlaufenden,
zementgebundenen, faserverstärkten und spannungsarmen
Höhenausgleichsschicht im dauerhaften Verbund mit der
vorhandenen vorgrundierten Stahlbetonrohdecke.

Die Ausgleichsschicht muss als tragfähiger Untergrund
unter einer nachfolgenden schwimmenden
Fußbodenkonstruktion aus Trittschalldämmung,
Schlüter-BEKOTEC EN 23 F und Heizestrich geeignet sein.

Die Ausgleichsschicht ist am höchsten Punkt der
Rohdecke auf das nach den Herstellervorgaben technisch
zulässige Mindestmaß zu begrenzen. Eine unnötige
Erhöhung des gesamten Fußbodenaufbaus ist zu vermeiden.

Einzubauende Schichtdicke von 2 mm bis ca. 30 mm.

Das Material muss als tragfähiger Untergrund unter
schwimmenden Fußbodenkonstruktionen geeignet sein. Die
Ausgleichsmasse muss mindestens der Festigkeitsklasse
CT-C30-F7 nach DIN EN 13813 entsprechen.

Einschließlich Anmischen beziehungsweise maschineller
Förderung innerhalb des 3.OG, Verteilen, Entlüften,
Nachbehandlung und aller systembedingten Nebenarbeiten,
Maschinen und Geräte.

Fabrikat: Saint-Gobain Weber
Produkt: weber.floor 4320 Bodenausgleichsmasse,
oder gleichwertig.

angebotenes Fabrikat / Produkt:

'....................................................'
Menge: 280,000 m2

**03.90 Zulage Randabschalung an Öffnungen und Durchdringungen**
Zulage zur vorstehenden Position Höhenausgleich,
für das Herstellen und nach Erhärtung der
Ausgleichsschicht Entfernen einer dichten
Randabschalung an Bodenöffnungen, Schächten, größeren
Durchdringungen und freien Rändern zur Herstellung der
zementgebundenen, fließfähigen Höhenausgleichsschicht.

Abschalung standsicher befestigen und gegen das
Auslaufen der Ausgleichsmasse abdichten. Höhe
entsprechend der örtlich erforderlichen Schichtdicke.
Einschließlich aller Befestigungs-, Dichtungs- und
Nebenarbeiten sowie fachgerechter Entfernung und
Entsorgung der Abschalungsmaterialien.

Kleine Rohrdurchführungen, Fugen und einzelne
Fehlstellen sind Bestandteil der Hauptposition und
werden nicht gesondert vergütet.
Menge: 10,000 m

**03.100 Nachträglicher Reinigungsschliff**
Reinigungsschliff der zuvor hergestellten
zementgebundenen Höhenausgleichsschicht nach Abschluss
der bauseitigen Trockenbauarbeiten und vor bauseitigem
Einbau des Fußbodenheizungssystems.

Oberfläche vollflächig leicht anschleifen, um
oberflächliche Verschmutzungen, Staub, geringe Mörtel-
und Spachtelreste sowie sonstige haftungs- oder
auflagebehindernde Rückstände zu entfernen.
Anschließend die Fläche mit einem geeigneten
Industriestaubsauger vollständig absaugen und sauber
zur Aufnahme der nachfolgenden Trittschalldämmung
beziehungsweise Estrichnoppenplatten übergeben.

Zwischen den vorstehenden Positionen sowie zu den
Estricharbeiten aus Titel 03 kommt es zu einer
zeitlichen Verzögerung von jeweils meheren Wochen.
Diese Verzögerung ist in den Einheitspreis
einzukalkulieren und wird nicht gesondert vergütet.
(gesonderte Anfahrt)
Menge: 250,000 m2

### Titel 04 Heizestrich EG

*Hinweis*
In diesem Titel sind die Estricharbeiten nach den
bauseitigen Fußbodenheizungs-Arbeiten enthalten.
Zwischen den Arbeiten aus Titel 02 und Titel 03 kommt
es zu einer zeitlichen Verzögerung von meheren Wochen.
Dies ist in die Einheitspreise einzukalkulieren und
wird nicht gesondert vergütet.
Siehe auch Baubeschreibung Estricharbeiten.

**04.10 Schutzabdeckung Fassaden**
Schutzabdeckung von Fassadenelementen
(Pfosten-Riegel-Fassaden) innen. Abdeckung aus Folie,
Stöße und Ränder verkleben, herstellen und nach
Abschluss der Estricharbeiten beseitigen,
einschl. Unterhaltung der Abdeckung (Säubern,
Reparatur, Erneuerung des Verklebens).ca. 40m
Fassadenlänge, 1,50 m hoch schützen.
Menge: 60,000 m2

**04.20 Untergrund reinigen und prüfen**
Reinigen der bauseits verlegten Estrichnoppenplatten
einschließlich Heizrohre. Entfernen loser
Verschmutzungen und Staub. Prüfung auf Beschädigungen
und offensichtliche Mängel vor Estricheinbau. Bedenken
sind vor Ausführung schriftlich anzuzeigen.
Menge: 280,000 m2

**04.30 Zementestrich CT C25 F5 SW1 36 mm**
Zementestrich CT nach DIN EN 13813 und DIN 18560, als
schwimmender Heizestrich, auf bauseits verlegter
Estrichnoppenplatte Schlüter-BEKOTEC 23 F, Estrich
unbewehrt, lotrechte Nutzlasten (Einzellasten bis 4 kN,
Flächenlasten bis 5 kN/m2), Druckfestigkeitsklasse C25
DIN EN 13813, Biegezugfestigkeitsklasse F5 DIN EN
13813, Schwindklasse SW1, Estrichnenndicke 36 mm
bezogen auf die Unterkante der Noppenplatte,
Überdeckung der Noppenplatte ca. 13 mm, Die
Mindestüberdeckung der Noppen gemäß den
Herstellervorgaben muss überall gewährleistet sein,
geeignet zur Aufnahme von verklebtem Parkett,
Fliesenbelag und Tepichboden, einschließlich
ebenflächigem Abziehen nach DIN 18202 und maschinellem
Glätten bzw. maschinellem Verreiben, Ausführung im 3.
Obergeschoss.

Die Trittschalldämmung, Randdämmstreifen,
Estrichnoppenplatten einschließlich
Fußbodenheizungsrohre sowie die Dehnfugenprofile werden
bauseits durch das Gewerk Heizungsbau hergestellt und
sind nicht Bestandteil dieser Leistung.Der Estrich ist
an die bauseits eingebauten Bewegungs- und
Dehnfugenprofile fachgerecht anzuschließen und
höhengleich sowie hohlraumfrei anzuarbeiten

Es wird das System Schlüter BEKOTEC EN 23 F mit
Systemkomponenten verwendet. Die Ausführung des
Estrichs hat entsprechend den gültigen
Verarbeitungsrichtlinien und Systemvorgaben des
Herstellers Schlüter-Systems zu erfolgen.
Menge: 280,000 m2

**04.40 Zulage Einzelfläche bis 5 m2**
Zulage zu vorstehender Position Zementestrich, für
Ausführung in Räumen mit einer Einzelfläche von bis zu
5,0 m2
Menge: 15,000 m2

**04.50 Zulage Mehrdicke D 5mm Zementestrich**
*** Bedarfsposition mit GB
Zulage zu vorstehender Position Zementestrich, für
Mehrdicke des Estrichs, Ausführung auf Anordnung des
AG, Abrechnung je 5 mm Mehrdickeicke.
Menge: 280,000 m2

**04.60 Messstellenmarkierung für CM-Messung**
Messstellen zur späteren Ermittlung der Restfeuchte des
Heizestrichs mittels CM-Feuchtemessung festlegen und
dauerhaft kennzeichnen. Die Lage der Messstellen ist
mit dem Gewerk Heizungsbau abzustimmen und so zu
wählen, dass eine spätere Probenentnahme ohne
Beschädigung der verlegten Heizrohre möglich ist. Die
Messstellen sind dauerhaft und eindeutig zu
kennzeichnen sowie dem Auftraggeber zu dokumentieren.

Die CM-Messung an sich ist nicht Teil dieser Leistung
und wird später vom Bodenleger durchgeführt.
Menge: 10,000 Stk

### Titel 05 Stundenlohnarbeiten

#### Untertitel 05.05 Stundenlohnarbeiten

**05.05.10 Bauvorarbeiter/-in sämtliche Kosten/Zuschläge**
STLB-Bau 2020-10 091
Stundenlohnarbeiten durch Bauvorarbeiter/-in
der Verrechnungssatz für die jeweilige Arbeitskraft
umfasst sämtliche Aufwendungen wie Lohn- und
Gehaltskosten, Lohn- und Gehaltsnebenkosten, Zuschläge,
lohngebundene und lohnabhängige Kosten, sonstige
Sozialkosten, Gemeinkosten, Wagnis und Gewinn.
Menge: 20,000 h

**05.05.20 Baufacharbeiter/-in sämtliche Kosten/Zuschläge**
STLB-Bau 2020-10 091
Stundenlohnarbeiten durch Baufacharbeiter/-in
der Verrechnungssatz für die jeweilige Arbeitskraft
umfasst sämtliche Aufwendungen wie Lohn- und
Gehaltskosten, Lohn- und Gehaltsnebenkosten, Zuschläge,
lohngebundene und lohnabhängige Kosten, sonstige
Sozialkosten, Gemeinkosten, Wagnis und Gewinn.
Menge: 40,000 h

**05.05.30 Bauhelfer/-in sämtliche Kosten/Zuschläge**
STLB-Bau 2020-10 091
Stundenlohnarbeiten durch Bauhelfer/-in
der Verrechnungssatz für die jeweilige Arbeitskraft
umfasst sämtliche Aufwendungen wie Lohn- und
Gehaltskosten, Lohn- und Gehaltsnebenkosten, Zuschläge,
lohngebundene und lohnabhängige Kosten, sonstige
Sozialkosten, Gemeinkosten, Wagnis und Gewinn.
Menge: 40,000 h

USt %: 19,00
